# GMod - Karl-Marx 20 / Mainzer 1-2
Angebotsaufforderung (GAEB DA XML 3.0, DA83)
Projekt: 181
Währung: EUR
Vergabeart: Freihändige Vergabe
Abgabeort: Covivio Immobilien GmbH Lietzenburger Str. 90 10719 Berlin F
Auftraggeber: Covivio Immobilien GmbH, Lietzenburger Str. 90, 10719 Berlin
Erstellt mit: GXML Toolbox V3.3 R20230829, iTWO_64 V24.0.454, 27.01.2026

## LEISTUNGSÜBERSICHT
In folgender Ausschreibung sind Sanierungsarbeiten an den Bestandsbalkonen des Projekts KAR20VHEB aufgeführt.
Die relevanten Kenndaten wie folgt:

| Leistung | Menge |
| --- | --- |
| Baustelleneinrichtung für die Balkonsanierung | 1 psch |
| Rückbau Estrich / Beton inkl. Armierung auf Balkonen bzw. Loggien | 55 m2 |
| Rückbau Betonrandsockel, Untergrundvorbereitung und Wandreparatur, h=30 cm | 130 m |
| Betoninstandsetzung an abgeplatzten Betonflächen, Wand- und Bodenflächen | 40 m2 |
| Außenputz auf vorbereiteten Wandflächen, inkl. Endanstrich | 140 m2 |
| Abdichtung der Bodenflächen mit Triflex BTS-P | 55 m2 |
| Abdichtung der Wandanschlüsse mit Triflex ProDetail | 130 m |

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
## ALLGEMEINE PROJEKTBESCHREIBUNG KAR20
Projekt Kürzel:
KAR20VHEB

Bestandsmaßnahme:
Bei der Bebauung handelt es sich um ein Mehrfamilienhaus aus dem Jahr 1900 mit Kellergeschoss, Erdgeschoss, vier Vollgeschossen und nicht ausgebautem Dachgeschoss. Die bauliche Anlage weist Abmessungen von ca. 50 x 20 m auf und ist vollständig unterkellert.

Das Gebäude verfügt über 3 Treppenräume, die im Bestands als Rettungswege dienen und von allen Wohneinheiten direkt erreicht werden.

Die Wände des Gebäudes bestehen bauzeittypisch aus Mauerwerk und der Dachstuhl aus Holz. Mit Ausnahme der Massivdecke über dem Kellergeschoss sind alle Geschossdecken in Holzbauweise errichtet.

Im Zuge der Bestandsmaßnahme bzw. energetischen Sanierung soll die Bestandsfassade mit WDVS ausgeführt werden. Zusätzlich werden die alten Bestandsfenster ausgetauscht und die Balkone umfangreich saniert.

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
Sonstiges:
Die vorgesehenen Bauleistungen werden entsprechend der derzeit geltenden öffentlich-rechtlichen Vorschriften, der dort geforderten bautechnischen Nachweise und nach den allgemein anerkannten Regeln der Technik ausgeführt. Die Anforderungen des Brandschutzes sind einzuhalten.

Die Erschließung des Grundstückes an das vollständig ausgebaute öffentliche Straßenland im Sinne des Baugesetzbuches und des Erschließungsbeitragsgesetzes ist gesichert.

Die Dimensionierung sämtlicher Medien werden mit den Versorgungsträgern entsprechend des heutigen Standards abgestimmt und eingerichtet.

Das 5-geschossige Gebäude ist in Ziegelbauweise mit Holzbalkendecken in den Obergeschossen und einer massiven Decke über dem Kellergeschoss errichtet. Die Flachdächer besitzen eine Bedachung aus Bitumendichtbahn. Das Gebäude und der Innenhof sind unterkellert, die Fassaden sind verputzt.

Kennzahlen:
Wohneinheiten Bestand  = 29 WE
Treppenhäuser = 3 Stück

## ALLGEMEINE TECHNISCHE VORBEMERKUNGEN - ABDICHTUNGSARBEITEN
Der sachliche Geltungsbereich ergibt sich ebenso wie die technische Ausführung aus den ATV:
DIN 18 336 Abdichtungsarbeiten,
DIN 18 338 Dachdeckungs- und Dachdichtungsarbeiten und den anerkannten Regeln der Technik.
DIN 18 534 Abdichtung von Innenräumen

Ergänzend sind folgende ATV / DIN zu berücksichtigen:
ATV DIN 18 299 Allgemeine Regelungen für Bauarbeiten jeder Art
DIN 4108 Wärmeschutz im Hochbau
DIN 18531 bis DIN 18535 Bauwerksabdichtungen
DIN 18 540 Abdichten von Außenwandfugen im Hochbau
mit Fugendichtstoffen
DIN EN 13 501 Klassifizierung von Bauprodukten und Bauarten zu ihrem Brandverhalten

Richtlinie
Abdichtungen für die Planung und Ausführung von polymermodifizierten Bitumendickbeschichtungen (PMBC) Herausgeber: Deutsche Bauchemie e.V.

Richtlinie
Abdichtungen für die Planung und Ausführung von flexiblen Dichtungsschlämmen (MDS)
Herausgeber: Deutsche Bauchemie e.V.

vdd Technische Regeln
Technische Regeln für die Planung und Ausführung von Abdichtungen mit Polymerbitumen- und Bitumenbahnen
Herausgeber: vdd-Industrieverband Bitumen- Dach- und Dichtungsbahnen e.V.

Weiterhin gelten sämtliche europäischen und nationalen Vorschriften, Merkblätter, Stoff- und Prüfnormen usw. jeweils in ihrer aktuellen Fassung sowie die Herstellerverarbeitungsangaben, Zulassungen und Empfehlungen der jeweiligen Fachverbände.

## ALLGEMEINE TECHNISCHE VORBEMERKUNGEN BETONARBEITEN
Der sachliche Geltungsbereich ergibt sich ebenso wie die technische Ausführung aus den ATV.
DIN 18 331 - Betonarbeiten und den anerkannten Regeln der Technik.

Ergänzend sind u.a. folgende ATV/ DIN/ DIN EN zu berücksichtigen:
ATV DIN 18 299 Allgemeine Regelungen für Bauarbeiten jeder Art
ATV DIN 18 335 Stahlbauarbeiten
ATV DIN 18 336 Abdichtungsarbeiten
ATV DIN 18 451 Gerüstarbeiten
ATV DIN 18 384 Blitzschutzanlagen
DIN 4102 Brandverhalten von Baustoffen und Bauteilen
DIN 4108 Wärmeschutz im Hochbau
DIN 4109 Schallschutz im Hochbau
DIN 7865 Elastomer-Fugenbänder zur Abdichtung von Fugen in Beton
DIN 18531 Abdichtung von Dächern sowie Balkonen, Loggien und Laubengängen (nicht genutzte und genutzte Dächer)
DIN 18532 Abdichtung von befahrbaren Verkehrsflächen aus Beton
DIN 18533 Abdichtung von erdberührten Bauteilen
DIN 18534 Abdichtung von Innenräumen
DIN 18535 Abdichtung von Behältern und Becken
DIN 18 197 Abdichten von Fugen in Beton mit Fugenbändern
DIN 18 218 Frischbetondruck auf lotrechte Schalungen
DIN 1054 Baugrund - Sicherheitsnachweise im Erd- und Grundbau
DIN EN 1993 Bemessung und Konstruktion von Stahlbauten
DIN EN 1991-1-1/
DIN EN 1991-1-1/ Eurocode 1: Einwirkungen auf Tragwerke

Weiterhin gelten sämtliche europäischen und nationalen Vorschriften, Merkblätter, Stoff- und Prüfnormen usw. jeweils in ihrer aktuellen Fassung sowie die Herstellerverarbeitungsangaben, Zulassungen und Empfehlungen der jeweiligen Fachverbände.

## ZUSÄTZLICHE TECHNISCHE VORBEMERKUNGEN
01  Allgemeines
Anschlüsse für Wasser und Energie werden durch den AG in erforderlichem Maß auf dem Baufeld zur Verfügung gestellt. Die Kosten hierfür werden über einen in der Auftragsverhandlung festzulegenden Prozentsatz von der Schlussrechnungssumme in Abzug gebracht. Die Verteilung der Medien vom Übergabepunkt (z. B. Baustromverteiler des AG) bis zum Arbeitsplatz ist Sache des AN.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 250 Balkonsanierung
Datum: 27.01.2026

### Titel 01 Balkonsanierung

#### Abschnitt 01.01 Vorbereitende Maßnahmen

**01.01.010 Baustelleneinrichtung für die Balkonsanierung**
*** Pauschalposition
Baustelleneinrichtung für die Sanierung der Balkone, einschließlich
Lieferung, Montage, Vorhaltung und Rückbau aller erforderlichen
Einrichtungen.

Leistungsumfang:
1- Baustellenabsicherung (Bauzäune, Warnschilder)
2- Einrichtung von Lager- und Arbeitsflächen inkl. Container für
  Material und Werkzeug
3- Einrichtung von Transportwegen und ggfs. Gerüsten/Arbeitsbühnen
4- Vorhaltung für die gesamte Bauzeit
5- Rückbau und Abtransport der BE inkl. Reinigung
Menge: 1,000 psch

**01.01.020 Schadensdiagnose**
*** Pauschalposition
Schadensdiagnose zur Vorbereitung der Balkonsanierung.
Begehung und visuelle Begutachtung der Balkonflächen durch Fachpersonal,
einschl. Dokumentation sichtbarer Schäden wie Risse, Abplatzungen,
Feuchtigkeitseinwirkungen, Korrosionserscheinungen an Bauteilen
sowie Zustand von Abdichtung und Belag.

Ausführungsort: Balkone

Hinweis:
Terminliche Abstimmung erfolgt mit Bauleitung und ggfs. mit Bewohner.
Menge: 1,000 psch

#### Abschnitt 01.02 Betonsanierung und Putzarbeiten

**01.02.010 Rückbau Estrich / Beton inkl. Armierung auf Balkonen bzw. Loggien**
Abbruch des vorhandenen, nicht mehr tragfähigen Estrichs/Betons auf Balkon-
bzw. Loggienflächen bis zur Rohdecke inkl. Ausbau evtl. vorhandener
Armierungselemente sowie fachgerechter Trennung und Sortierung
der Materialien.

Hinweis:
Die Abbrucharbeiten sind ohne Beschädigung der angrenzenden
Bauteile vorzunehmen.

Ausführungsort: Balkone

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Menge: 55,000 m2

**01.02.020 Rückbau Betonrandsockel, Untergrundvorbereitung und Wandreparatur, h=30 cm**
Rückbau des geputzten Betonrandsockels inkl. Reinigung, Grundierung
und Ausbesserung der Wandflächen als gesamte Leistung.

Reparaturbereich: Betonrandsockel
Untergrund: Mauerwerk, verputzt
h= ca. 30 cm gem. konstruktivem Erfordernis

Leistungsumfang:
1- Mechanischer Rückbau des Betonrandsockels inkl. Reinigung
2- Grundierung der gereinigten Wandflächen mit geeignetem Haftgrund
3- Schließen von Ausbrüchen und Fehlstellen im Mauerwerk oder Beton
  mit geeignetem Reparaturmörtel

Hinweis:
Die Arbeiten erfolgen unter Berücksichtigung der bauphysikalischen
Anforderungen an die spätere Abdichtung bzw. Beschichtung.
Menge: 130,000 m

**01.02.030 Betoninstandsetzung an abgeplatzten Betonflächen, Wand- und Bodenflächen**
Instandsetzung von abgeplatzten Betonflächen gemäß nachfolgender Beschreibung:

1. Entfernen aller losen und angerissenen Betonteile durch Abtragen bis
  auf tragfähigen Untergrund
2. Reinigung der freigelegten Flächen und Einbauteile
3. Auftrag eines Haftbrückenanstrichs auf die vorbereiteten Betonflächen
4. Lagenweiser Auftrag eines geeigneten Betonersatzsystems zur Reprofilierung
  der Abplatzungen
5. Bei großflächigen Abplatzungen Einbau eines zusätzlichen Bewehrungsgitters
  zur Verstärkung

Tatsächliche Menge nach Aufmaß vor Ort.

Hinweis:
Alle Arbeiten sind gemäß den geltenden technischen Regelwerken (z.B. Rili-SIB,
DIN EN 1504) und den Vorgaben der Bauleitung auszuführen!
Menge: 40,000 m2

**01.02.040 Putzhohlstellen abschlagen**
Prüfung und Abschlagen von hohlliegenden, nicht tragfähigen
Putzschichten, inkl. fachgerechter Entsorgung des anfallenden
Schuttmaterials. Aufbringen eines Niveauausgleiches mit artgleichem
Material.

Hinweis: Abrechnung nach Aufmaß und nach erfolgter Schadensdiagnose
Menge: 35,000 m2

**01.02.050 Partieller Ausgleich an Putzfehlstellen**
Erstellen eines Niveauausgleiches nach DIN 18 202 Tab.
3 mit 2-lagigem Putz mindestens der Mörtelgruppe CS II nach
DIN EN 998 oder anderen geeigneten Baustoffen an Putzfehl-
oder Hohlstellen.

An ubenen Oberflächen entsprechend evtl. Arbeitsgang wiederholen,
ggfs. Mauerrisse fachgerecht schließen.
Menge: 35,000 m2

**01.02.060 Außenputz auf vorbereiteten Wandflächen, inkl. Endanstrich**
Herstellen eines mineralischen Oberputzes auf vorbereiteten Wandflächen gemäß
DIN 18550 und DIN EN 13194.

Schichtdicke ca. 8 mm oder gem. konstruktivem Erfordernis
Geeignet für: Außenbereich

Leistungsumfang:
- Grundierung der Untergründe nach Herstellerangaben
- Auftrag eines mineralischen Oberputzes (z. B. Kalk-Zement-Putz)
- Strukturieren oder Glätten der Oberfläche nach Vorgabe der Bauleitung
- Egalisationsanstrich oder Silikatfarbe, zweifacher Auftrag, witterungsbeständig,
  diffusionsoffen, Farbton nach Vorgabe des AG
- Nachbehandlung und Schutzmaßnahmen

Ausführungsort: Wandflächen der Balkone
Menge: 140,000 m2

**01.02.070 Bodenablauf ausbauen und verschließen**
Vorhandenen Bodenablauf ausbauen und vorhandene
Öffnung kraftschlüssig verschließen, inkl. aller erforderlichen
Nebenarbeiten.
Menge: 12,000 Stk

#### Abschnitt 01.03 Balkonabdichtung

**01.03.010 Trocknen des Untergrunds vor Ausführung Abdichtung**
Trocknen des Untergrunds der Flächen der nachfolgend
beschriebenen Abdichtung, Ausführung auf senkrechten
Flächen (Stahlbeton-Außenwände, Stirnseiten
von Bodenplatten) sowie horizontalen Flächen
(Sohlüberstand Bodenplatten) vor dem Auftrag der
nachfolgend beschriebenen Beschichtung.
Menge: 75,000 m2

**01.03.020 Herstellung einer Ausgleichs-/Gefälleschicht auf Balkonflächen**
Herstellen einer Ausgleichs- und Gefälleschicht auf bestehenden
Balkonflächen nach Rückbau bis zur tragfähigen Schicht.
Die Ausgleichsschicht dient der Herstellung eines gleichmäßigen
Gefälles zur Entwässerung und zur Vorbereitung der
Abdichtungsebene.

Material: Ausgleichsmörtel mit geeigneter Druckfestigkeit
inkl. Grundierung und ggfs. Haftbrücke gemäß Hersteller
Oberfläche: eben, tragfähig und geeignet für Triflex Abdichtung

Leistungsumfang:
1- Reinigung und Vorbereitung der Balkonflächen
2- Grundierung gemäß Herstellerangaben
3- Einbau eines Ausgleichsmörtels
4- Fachgerechte Ausbildung der Randabschlüsse und
  Anschlüsse an aufgehende Bauteile

Ausführungsort: Balkone bzw. Loggien
Menge: 55,000 m2

**01.03.030 Balkoneinlauf, DN70**
Balkonentwässerung mit Rohrdurchführung liefern und
fachgerecht montieren, geeignete Manschette passend zum
Abdichtungssystem.

DN 70 aus Edelstahl

Einbauort: Balkone
Menge: 12,000 Stk

**01.03.040 Abdichtung der Wandanschlüsse mit Triflex ProDetail**
Herstellen einer dauerhaften Abdichtung der Wandanschlüsse und
Türschwellen auf Balkon- und Loggienflächen mit einem Abdichtungssystem
auf Basis PMMA  in Kombination mit systemkonformem Vlies inkl. aller
erforderlichen Nebenarbeiten.

Die Abdichtung erfolgt unter Berücksichtigung konstruktiver Anforderungen
wie Bewegungsaufnahme, Anschluss an bestehende Abdichtungsebenen,
Ausbildung von Ecken, Kehlen und Übergängen zu angrenzenden Bauteilen.

| Materialbasis: | PMMA (Polymethylmethacrylat) |
| --- | --- |
| Fabrikat: | Triflex ProDetail |
| Rissüberbrückung | >= 2 mm gem. DIN 18531 |
| Schichtdicke: | ca. 2-3 mm gem. Herstellerangaben |
| weitere Eigenschaften: | UV- und witterungsbeständig, dauerhaft u. elastisch |
|  | nahtlose Verarbeitung, keine Fugenbildung |
|  | systemkompatibel mit Triflex Detailvlies |

Ausführungsort: Balkone bzw. Loggien
Menge: 130,000 m

**01.03.050 Abdichtung der Bodenflächen mit Triflex BTS-P**
Herstellen einer vollflächigen, dauerhaften und mechanisch belastbaren
Abdichtung der Balkon- und Loggienflächen mit dem Abdichtungssystem,
bestehend aus einer PMMA-Beschichtung mit vliesarmierter Abdichtungslage
und integrierter Nutzschicht inkl. aller erforderlichen Nebenarbeiten.

Die Ausführung erfolgt unter Berücksichtigung aller konstruktiven Anforderungen
wie Gefälle, Anschlussdetails, Türschwellen, Wandanschlüsse, Entwässerungseinläufe
sowie Ecken und Übergänge. Leistung bestehend aus Grundierung, Abdichtung,
Nutzschicht und Versiegelung und ist geeignet für den Außenbereich.

| Materialbasis: | PMMA (Polymethylmethacrylat) |
| --- | --- |
| Fabrikat: | Triflex BTS-P |
| Systemaufbau: | Grundierung je nach Untergrund |
|  | Abdichtungslage mit Triflex ProDetail und Vlies |
|  | Nutzschicht mit Triflex ProFloor oder Triflex Finish |
| Rissüberbrückung: | >= 2 mm gem. DIN 18531 |
| Schichtdicke: | 4-5 mm gem. Herstellerangaben |
| Nutzungsdauer: | W3 (25 Jahre) |
| Farbe: | nach Angaben des AG |
| Farbchips: | 50 g/m2 |
| Untergrund: | Estrich, Beton |
| weitere Eigenschaften: | UV-, witterungs- und chemikalienbeständig / mechanisch hoch belastbar, geeignet für begehbare Flächen / nahtlose Verarbeitung, keine Fugenbildung |

Ausführungsort: Balkone bzw. Loggien
Menge: 55,000 m2

**01.03.060 Abdichtung der Balkonabläufe und Notüberläufe mit Triflex**
Fachgerechte Abdichtung von Balkonabläufen und Notüberläufen mit
einem Abdichtungssystem auf Basis von PMMA, einschließlich
systemkonformem Vlies zur Verstärkung.

Die Abdichtung erfolgt kraftschlüssig mit dem angrenzendem Abdichtungssystem
und berücksichtigt alle konstruktiven Anforderungen wie Übergänge, Einbindungen,
Ecken, Gefälle und Bewegungsfugen inkl. aller erforderlichen Nebenarbeiten.

| Materialbasis: | PMMA (Polymethylmethacrylat) |
| --- | --- |
| Fabrikat: | Triflex BTS-P |
| Rissüberbrückung: | >= 2 mm gem. DIN 18531 |
| Schichtdicke: | 2-3 mm gem. Herstellerangaben |
| Systemkompatibel: | Mit Triflex BTS-P und Triflex Detailvlies |
| Wasserundurchlässigkeit: | gemäß ETAG 005 |
| weitere Eigenschaften: | UV-, witterungs- und chemikalienbeständig / nahtlose Verarbeitung, keine Fugenbildung / Sichere Einbindung von Abläufen und Notüberläufen / Abdichtung mit Hohlkehlenausbildung und Vliesarmierung |
Menge: 12,000 Stk

#### Abschnitt 01.04 Sonstige Leistungen

**01.04.010 Bauschutt entsorgen LAGA Z0 bis Z1.1, RC-2, AVV 17 01**
Fachgerechte Entsorgung von anfallendem mineralischem Bauschutt.
Die Materialien bestehen aus Betonbruch, Estrichreste, Putzabtrag, Abdichtungen
(mineralisch und bituminös) sowie sonstigen mineralischen Bestandteilen.

Abfall: nicht gefährlich
LAGA-Klasse: Z0 bis Z1.1
Recycling: RC-2 gem. EBV

Abfälle werden gem. AVV wie folgt klassifiziert:
AVV 17 01 01 - Beton
AVV 17 01 07 - Gemischte Bau- und Abbruchabfälle
AVV 17 03 02 - Bitumenhaltige Gemische, nicht gefährlich

Leistungsumfang:
- Sortierung und Trennung der mineralischen Bestandteile vor Ort
- Zwischenlagerung und Verladung auf geeignete Transportmittel
- Transport zu einer zugelassenen Recycling- oder Verwertungsanlage
- Nachweisführung (Wiegescheine + Entsorgungsnachweise)

Hinweis:
Die Abrechnung erfolgt nach tatsächlich angefallener und verwogener
Menge gemäß Wiegeschein der Entsorgungsanlage.
Menge: 2,000 m3

**01.04.020 Kernbohrungen herstellen, bis D=70 mm**
Herstellung einer Kernbohrung zur Durchführung eines
Entwässerungsrohres im Balkonbereich. Bohrung erfolgt mit
Diamantbohrgerät, inkl. Wasserkühlung, Absicherung der Umgebung,
Entsorgung des Bohrkerns sowie Reinigung der Bohrstelle.

Bohrung durch Beton o. Stahlbeton inkl. aller Nebenleistungen
zur fachgerechten Ausführung.

| Bohrdurchmesser: | bis 70 mm |
| --- | --- |
| Bohrtiefe: | bis 250 mm |
Menge: 12,000 Stk

**01.04.030 Fallrohr, rund, Titan-Zinkblech, DN 70**
*** Bezugsbeschreibung
Fallrohr, kreisförmig, für Balkonentwässerungsanlagen, inkl. der
Rohrschellen mit doppeltem Scharnier, sowie aller Zubehör- und
Befestigungsteile, liefern und fachgerecht einbauen.

Befestigen auf das bauseitige Wärmedämmverbundsystem
ca. d=16cm hindurch mit thermisch getrennten
Befestigern oder in zum System des WDVS gehörige
bauseitige Montagequader mit dafür geeigneten Dübeln.

Befestigungsuntergrund : Beton bzw. Mauerwerk
Material : Titan-Zinkblech
Blechdicke : 0,7 mm
Nenngröße : DN 70
Nahtausführung : Klasse X
Menge: 50,000 m

**01.04.040 Fallrohr, rund, Titan-Zinkblech, DN 100**
*** wie Position 01.04.030
Nenngröße : DN 100
Menge: 25,000 m

**01.04.050 Fallrohrbogen, rund, titanzink, 45grd, DN 70**
*** Bezugsbeschreibung
Fallrohrbogen als als Verzug des Fallrohres

Bogenwinkel: ca. 45 Grad
Material: titanzink
Nenngröße: DN 70
Länge: bis 50 cm
Menge: 20,000 Stk

**01.04.060 Fallrohrbogen, rund, titanzink, 45grd, DN 100**
*** wie Position 01.04.050
Nenngröße:  DN 100
Menge: 20,000 Stk

**01.04.070 Instandsetzung von Stahlteilen im Zuge der Betonsanierung**
*** Bedarfsposition ohne GB
Reinigen, Entrosten (mind. bis Reinheitsgrad SA 2,5 nach DIN EN ISO 8501-1)
und Beschichten von freigelegten, korrodierten Bewehrungs- oder Einbaustahlteilen
im Zuge der Betoninstandsetzung.

Die Beschichtung erfolgt mit einem zugelassenen Korrosionsschutzsystem gemäß
ZTV-ING bzw. Instandsetzungsrichtlinie des DAfStb.

Inklusive Abdecken angrenzender Bauteile, Entsorgung des Abtrags und aller
Nebenleistungen.
Menge: 15,000 m

#### Abschnitt 01.05 Stundenlohnarbeiten

**01.05.010 Stundensatz Facharbeiter**
*** Bedarfsposition ohne GB
Für evtl. erforderliche Arbeiten, die nicht im Leistungsverzeichnis
erfasst sind und nur auf ausdrückliche Anweisung der Bauleitung
gegen Nachweis zur Ausführung kommen.

Berechnet für: Facharbeiter
Menge: 1,000 h

**01.05.020 Stundensatz Helfer**
*** Bedarfsposition ohne GB
Für evtl. erforderliche Arbeiten, die nicht im Leistungsverzeichnis
erfasst sind und nur auf ausdrückliche Anweisung der Bauleitung
gegen Nachweis zur Ausführung kommen.

Berechnet für: Helfer
Menge: 1,000 h

**01.05.030 Zulage für Arbeiten an Wochenenden (Samstag + Sonntag)**
*** Bedarfsposition ohne GB
Zulage für Arbeiten an Wochenenden (Samstag + Sonntag).

Aufschlag pro Stunde Arbeitseinsatz (Vorarbeiter / Facharbeiter / Helfer)
Menge: 1,000 h
